# Umbau und energ. Sanierung Stadtteiltreff Klinke
Angebotsaufforderung (GAEB DA XML 3.1, DA83)
Projekt: DLZ_3...
Währung: EUR
Vergabeart: Öffentliche Ausschreibung
Eröffnung: 17.03.2026
Ende der Zuschlagsfrist: 30.04.2026
Abgabeort: Digital: Vergabemarktplatz BRB; ;
Ausführungsbeginn: 15.06.2026
Ausführungsende: 31.08.2026
Erstellt mit: GXML Toolbox V3.1 R20080128, ORCA AVA (Standard und Professional) 16.00.000.05, 17.02.2026

## 02 LOS_6 Fensterbauarbeiten

### Titel 00 Vortexte

*Hinweis: Baubeschreibung*
Bei der geplanten Baumaßnahme handelt es sich um den Umbau und die energetische Sanierung eines ehemaligen Baubüros, das in den 50iger Jahren zur Herstellung der Wohnanlagen am Klinkengrund errichtet wurde.
Das auf städtischem Grundstück (Gemarkung Belzig, Flur 007, Flurstück 331/33) errichtete Gebäude befindet sich im Eigentum der Stadt Bad Belzig und wird durch diese bewirtschaftet.

Das Gebäude ist 1-geschossig, hat ein mit Trapezblechtafeln gedecktes Satteldach (mit Brettschichtbindern) neueren Datums und ist voll unterkellert, auch wenn mehr als die Hälfte als Kriechkeller hergestellt wurde und nur sehr eingeschränkt begehbar ist.

Die Außenwände sind aus Hohllochziegelmauerwerk gemauert, die Kellerdecke ist eine Rippendecke mit Betonsteinen (sog. FR- bzw. FB-Decke). Es ist davon auszugehen, dass die Erdgeschossdecke baugleich hergestellt wurde, teilweise mit Stahlbetonstützen und Unterzügen.
Der Erdgeschossboden ist wahrscheinlich mit einer Estrichschicht versehen, auf der unterschiedliche Beläge verlegt worden sind.

Das Gebäude hat eine dreiteilige Nutzung mit jeweils eigenen, barrierefreien Zugängen.

Das Haus weist einen erheblichen Sanierungsstau auf, 2016 konnten bisher lediglich 3 WCs (Herren, Damen und barrierefreies WC) saniert werden.

Das Gebäude soll umfassend energetisch saniert werden und gemäß den nutzungsspezifischen Anforderungen optimiert; dazu hat es im Vorfeld eine intensive Auseinandersetzung mit den jetzigen / künftigen Nutzern gegeben.
Es werden zwei Anbauten aus Holz an das Gebäude gesetzt: auf der linken Seite ein halboffener Gebäudekörper, der als Müll- und Fahrradunterstand für alle Nutzer und Besucher dienen soll, auf der rechten Seite ein geschlossener Baukörper (Holzbau mit Holzfaserdämmung), der als Lager und Kühlung der "Tafel e.V." dient. Hier wird es einen eigenen Zugang mit einer 2-flügeligen Tür zur Anlieferung geben.
Beide neuen Gebäudeteile sollen eine horizontale Holzschalung aus Lerche erhalten.
Der linke halboffene Anbau wird auf Fundamenten errichtet und erhält einen Belag, wie die Zuwegung der Außenanlagen (versickerungsfähiger Belag hellip;).
Der rechte Anbau erhält eine Betonsohle auf Streifenfundamenten und den gleichen Belag wie die Nutzungseinheit der Tafel e.V..

Im Inneren des Gebäudes bekommt der Jugendbereich im hinteren Bereich zur Gartenseite ein barrierefreies WC mit Vorraum und Ausgussbecken, das große Fenster wird dazu geteilt.
Der verbleibende Teil wird als weiterer Aufenthaltsraum und Teeküche dienen. Von dort aus gibt es einen 2. Rettungsweg nach draußen.

Die Räume des Quartiersmanagement werden neu angeordnet und aufgeteilt; für den Abriss der Innenwände sind statische Verstärkungen notwendig.
Die vorderen beiden Räume werden miteinander verbunden, um so einer variableren Nutzung zu dienen und auch als Mehrzweckraum (im wahrsten Sinne des Wortes) zu Verfügung zu stehen; die Fenster zur Straßenseite / neu gestalteter Vorplatz werden bodentief hergestellt (Licht, Sonne, Offenheit, Durchlässigkeit, etc.), das Büro wird separiert und ist bei Nutzung durch andere Akteure, abschließbar.
Das neu geschaffene Lager / Abstellraum soll mit spindähnlichen, abschließbaren Einbauten versehen werden, um unterschiedlichen Nutzerinnen, als Aufbewahrungsort persönlicher Dinge und Materialien, etc. zu dienen. Zur Belichtung werden hier Oberlichter in die Türen eingebaut werden, so dass bei geschlossenen Türen auch ein kleiner Rückzugsort entstehen kann.
Die beiden großen Flügeltüren schaffen geöffnet eine großzügige Verbindung zum Mehrzweckraum und ermöglichen auch die Raumnutzung einer großen Besucherzahl.

Bei den bereits sanierten Sanitärräumen erhält das fensterlose WC 3 ein Fenster. Eine Sanitäreinheit wird abgetrennt und der Tafel e.V. zugeordnet auch hier wird ein Ausgussbecken installiert (Auflage Hygiene).

Bei der Tafel e.V. werden die Funktionsabläufe optimiert und die Anlieferung / Ausgabe separiert.
Auch hier wird ein Sozialraum für die Mitarbeiter geschaffen, welcher künftig über ein zusätzliches Handwaschbecken verfügt (Auflage Hygiene).

Die gesamte Gebäudehülle wird energetisch auf den neuesten Stand gebracht; bei den Außenwänden mit einem Wärmedämmverbundsystem (aus Holzfaserdämmung).
Die oberste Geschossdecke wird von oben zusätzlich im Dachraum gedämmt (Holzfaserdämmung), der Erdgeschossboden erhält eine Geschossdeckendämmung von unten, d.h. unterseitig der Kellerdecke.
Die gesamten Fußbodenbeläge werden der Nutzung entsprechend entweder ein Eichen Industrieparkett oder einen Linoleumboden erhalten, Fußleisten aus Holz.

Neue Holzfenster aus Lerchenholz mit einer 3-Fachverglasung runden das Paket ab. Die jetzigen unfreundlichen und unschönen Vergitterungen der Fenster werden durch einen hochwertigen Einbruchschutz innerhalb der neuen Fensteranlage ersetzt.
Auch im Innenbereich werden Holztüren (teilweise verglast), ein stark strapazierfähiges Industrieparkett sowie Akustikpaneele eine freundliche und warme Atmosphäre schaffen; alle Wandoberflächen werden bearbeitet und in das Gesamtfarbkonzept mit einbezogen, Teilbereiche werden gemäß Auflagen aus der Baugenehmigung bspw. rutschhemmend hergestellt.

Die Beheizung wird weiterhin über die Versorgung der Stadtwerke mit Fernwärme betrieben, die Installation einschließlich der Hausanschlussstation wird angepasst und erneuert. Es ist vorgesehen, dass gesamte Gebäude mit einer Fußbodenheizung zu erwärmen, die bereits 2016 sanierten Bäder behalten ihre Radiatoren Heizkörper.
Die Elektroinstallation wird den nutzerspezifischen Anforderungen gemäß erneuert.
Auf dem Dach wird südseitig eine PV-Anlage errichtet.

Der von den Landschaftsarchitekten AGU I Goldmann Landschaftsarchitektur gedachte neue Vorplatz mit Sitzgelegenheiten und viel "grün" und neuer Strukturierung des Außenbereichs (vor allem Vermeidung des Vorplatzes als Parkplatznutzung) wird ein weiterer Baustein der Umwandlung hin zu einer offeneren und freundlicheren Erscheinung der Gesamtanlage.

*Hinweis: Baustellensituation*
Das Bauvorhaben liegt im sogenannten Klinkengrund Bad Belzig.
Die Zu- und Ausfahrt für Bau- und Lieferfahrzeuge zur Baustelle erfolgt über die Hans-Marchwitza-Straße;
wegen der geringen Straßenbreite kann daher die Erschließung mit großen Fahrzeugen eingeschränkt sein.

Das Bauvorhaben liegt in einem Wohngebiet; auf die Anwohner ist hinsichtlich Lärm- und Schmutzbelästigung Rücksicht zu nehmen. Das Parken für Baustellenfahrzeuge
ist nur unzureichend gesichert und erfolgt in Eigenverantwortung des AN.

Verschmutzungen der Strasse sind zu minimieren und täglich zu entfernen, bzw. die Strasse zu reinigen.

Der Auftragnehmer verpflichtet sich, an den wöchentlich stattfindenden Bauberatungen teilzunhemen.
Kernarbeitszeit ist montags bis freitags von 07.00 bis 16.00 Uhr. Andere Arbeitszeiten bedürfen der Absprache mit der Bauleitung.
Die Baustelle ist arbeitstäglich aufzuräumen und zu jeden Freitag besenrein auszufegen.

Es ist darauf zu achten, dass zum Feierabend der Bauzaun / die Baustelle verschlossen ist.

Die hier beschriebenen Parameter/ Einschränkungen können preisbildend sein und sind deshalb in die Einheitspreise mit einzurechnen, eine gesonderte Vergütung ist ausgeschlossen.

*Hinweis: Allgemeine Vertragsbedingungen*
Vertragsgrundlage ist die VOB Ausgabe 2019 in allen Teilen. Die angegeben Paragraphen beziehen sich auf die allgemeinen Vertragsbedingungen für die Ausführung von Bauleistungen V0B/B.

1. Ausführung (sect;4)
Auf der Baustelle stehen Lagerflächen in Absprache mit der Bauleitung zur Verfügung. Eigenmächtiges Belegen von Räumen als Lagerflächen oder Pausenräumen ist untersagt!!!

Ein Bauwasseranschluss und Baustromanschluss,sowie die Bautoilette werden gestellt.

Die Kosten in Höhe von 0,95% der Brutto-Auftragssumme werden auf die am Bau beteiligten Firmen umgelegt. Die Gesamtsumme wird bei der Schlussrechnung abgezogen.

2. Ausführungsfristen (sect;5)
Angabe gemäß beigefügtem Bauzeitenplan.

3. Abrechnung (sect; 14)
Die Rechnungen sind dem Architekten per Email zuzusenden, erforderliche Aufmaße sind mindestens 3 Tage vor Rechnungsstellung zuzusenden.

Zahlung nach Bautenstand, Abrechnung nach Aufmass, positionsweise, kumulativ.

4. Sicherheitsleistung (sect;17)
Als Sicherheitseinbehalt für die Vertragserfüllung werden dem Auftragnehmer 5% der Brutto-Abrechnungssumme (incl. Nachträge) von den Abschlagsrechnungen und 3% von der Schlußrechnung einbehalten.
Nach Erhalt der Schlußzahlung und Erfüllung aller bis dahin erhobenen Ansprüche kann die einbehaltene Summe durch die Stellung einer Gewährleistungsbürgschaft in Höhe von 3% der Brutto-Abrechnungssumme (incl. Nachträge) ausgezahlt werden.
Die Bürgschaftsurkunde muss unbefristet sein und kann erst nach Ablauf der Gewährleistungsfrist zurück verlangt werden.

5. Versicherungen
Vom Auftraggeber wird eine Bauwesenversicherung abgeschlossen. Die Kosten in Höhe von 0,25% der Brutto-Auftragssumme werden auf die am Bau beteiligten Firmen umgelegt. Die Gesamtsumme wird bei der Schlussrechnung abgezogen.

Vom Auftragnehmer sind folgende Versicherungen nachzuweisen:
- Haftpflicht, Deckungssumme mindestens 250.000,-- euro;
- Personenschäden, Deckungssumme mind. 1.000.000,-- euro;

6. Sonstiges
Der Auftraggeber hält sich vor, Einzelpositionen und Teilleistungen aus Kostengründen (Budgetobergrenze) nicht ausführen zu lassen - die Gesamtkalkulation der Einzelpreise darf dadurch nicht beeinträchtigt werden, bzw. wird eine Nachkalkulation mit Preiserhöhung nicht anerkannt.

*Hinweis: Planliste*
Planliste

Architekt:
- Lageplan - M. 1:200_29.01.2026
- KG - M.1:100_03.11.2025
- EG - M.1:100_14.11.2025
- Schnitte - M.1:100_21.10.2025
- Ansichten - M.1:100_29.01.2026
- Dachaufsicht - M.1:100_21.10.2025

Details D_01 bis D_13 - M. 1:10 vom 22.10.2025

Terminplan Bauablauf vom 29.01.2026

*Hinweis: Vorbemerkungen ArbeitsstättenVerordnung*
Es wird darauf hingewiesen, dass alle notwendigen Vorkehrungen, etc. getroffen werden müssen, um die Einhaltung der neuen Richtlinien zur Arbeitsstättenverordnung, die auch auf Baustellen anzuwenden sind, einzuhalten. Schwerpunkte sind hier:
- ASR A1.8 Verkehrswege
- ASR A2.1 Schutz vor Absturz und herabfallenden Gegenständen
- ASR A2.2 Maßnahmen gegen Brände
- ASR A3.5 Raumtemperaturen
- ASR A4.2 Pausen- und Bereitschaftsräume

Diese Leistungen sind vom AN zu erbringen und sind in die Einheitspreise mit einzurechnen und werden nicht gesondert vergütet, bzw. vom Auftraggeber erbracht/ gestellt!

### Titel 01 Fenster / Türen Holz

*Hinweis: Anforderung an die Fensterkonstruktion*
Statische Anforderungen (wesentliche Anforderungen):
Die Fensterkonstruktionen, einschließlich deren Verbindungselemente, müssen alle planmäßig auf sie einwirkenden Kräfte aufnehmen können. Die Elemente sind statisch ausreichend so am Baukörper zu befestigen, dass alle auf sie planmäßig einwirkenden Kräfte in den Baukörper eingeleitet werden können. Ansatzpunkte für die Ermittlung der objektbezogenen Leistungsanforderungen auf Basis der örtlichen Windbelastung bezüglich Windwiderstandsfähigkeit, Schlagregendichtheit und Luftdurchlässigkeit sind der ift - Richtlinie FE-05/2 "Einsatzempfehlungen für Fenster und Außentüren" zu entnehmen. Eine Krafteinwirkung aus dem Baukörper auf die Elemente darf nicht stattfinden.
Unter den angenommenen Beanspruchungen darf sich die Rahmenkonstruktion zwischen zwei Auflagern nicht mehr als 1/200 der Länge bzw. 15 mm für die gesamte Konstruktion durchbiegen (Mindestanforderung).

Anforderungen an die Widerstandsfähigkeit bei Windlast
Die Prüfung der Windwiderstandsfähigkeit erfolgt nach EN 12211, die Klassifizierung nach EN 12210.
Die geforderte Klassifizierung erfolgt auf Grundlage der ift- Richtlinie FE-05/2 "Einsatzempfehlung für Fenster und Außentüren". Prüfzeugnisse sind auf Verlangen vorzulegen.

  bull;Klassifizierung:  __B3__

*Hinweis: Leistungsbeschreibung Fenster*
Fensterelemente, Rahmen, Verglasung, als Einfachfenster mit Isolierverglasung, Gütesicherung mit RAL-Kennzeichen, Einbau gemäß Empfehlungen des IFT Institut für Fenstertechnik Rosenheim, Einbau und Montage in fertiger Arbeit.
Die Holzart der Fenster ist in Pinie dreischichtverleimt, keilgezinkt, astfrei anzubieten. Ausgewiesene gleichwertige Alternativen sind zugelassen.
Die Fenster haben aussen unter der Schwelle eine Vertiefung zur Aufnahme der Fensterbank.
Die Fensterflügel haben einen Wasserschenkel aus Holz.
Die Oberfläche soll einen deckenden farbigen Anstrich erhalten, (RAL nach Angabe Bauherr / Architekt), Silicon farblos (ggf, grau)

Wandaufbau: Mauerwerk
Einbauhöhe: bis 10m
Gebäudekategorie: Binnenland
Windlastzone:  Zone 2
Rahmendurchbiegung: Klasse B
Schallschutz: Klasse 1 (25 - 29 dB)
Verglasung: GT 3, 3-fach Isolierverglasung aus Floatglas, Glassteg innen TPS
Wärmeschutz:
- Uw-Wert (Fenster): 0,9 W/m²K (Referenzfenster)
- Uw-Wert (Eingangstüren): 1,3 W/m²K
Energiedurchlassgrad g: 50%
Dichtungsprofile: EPDM
Verfüllung Fuge zum Rohbau: Dichtband, schlagregenfest
Abdichtung: RAL - Montage innen und außen
Fensterbänke: -
Fensterbänder/ Beschlagtechnik: Pilzzapfverriegelung, verdeckt liegende Beschläge
Einbruchschutz: RC2
Fenster-/ Türgriffe: FSB 1108 Aluminium
Haustüren: FSB 1108 Aluminium, aussen gekröpfter Knauf, innen Türgriff.

Das Angebot versteht sich incl. aller Nebenleistungen, insbesondere die Abdichtung EPDM außen und innen.

**01.1 Abbruch/ Demontage Fenster / Türen <2,50m²**
Demontage / Abbruch von Fenster und Türen (inkl. Rahmen, Innenfensterbretter, Außenfensterbänke/ -bleche, etc.) unterschiedlicher Materialien (Holz, Kunststoff, Metall, etc.), vollständig bis zum Rohbau, inkl. aller Dichtungen und Verleistungen, etc. und fachgerecht entsorgen.

Der Ausbau hat möglichst zerstörungsfrei zu erfolgen,
Beschädigungen sind zu vermeiden.
Menge: 7,000 Stk

**01.2 Abbruch/ Demontage Fenster / Türen >2,50m²**
Demontage / Abbruch von Fenster und Türen (inkl. Rahmen, Innenfensterbretter, Außenfensterbänke/ -bleche, etc.) unterschiedlicher Materialien (Holz, Kunststoff, Metall, etc.), vollständig bis zum Rohbau, inkl. aller Dichtungen und Verleistungen, etc. und fachgerecht entsorgen.

Der Ausbau hat möglichst zerstörungsfrei zu erfolgen,
Beschädigungen sind zu vermeiden.
Menge: 9,000 Stk

**01.3 Abriss / Demontage Fenstergitter**
Abriss / Demontage Fenstergitter:
Die im Mauerwerk verankerten Fenstergitter sollen ausgebaut werden, inkl. aller Befestigungen und, etc. und fachgerecht entsorgen.

Der Ausbau hat möglichst zerstörungsfrei zu erfolgen,
Beschädigungen der Fassade sind dabei zu vermeiden.

Maße: 4 Stk ca 5,00 x 1,15 m
  2 Stk ca. 1,20 x 1,15m
  3 Stk ca. 2,00 x 1,15m

Einbauort: EG
Menge: 9,000 Stk

**01.4 Fenster: FE 01**
Einzelfenster; vierteilig mit  4x Drehkippflügel
Maße: ca.3,75 x 1,60 m

Einbauort: EG
Menge: 1,000 Stk

**01.5 Zulage Einbruchhemmung RC3**
Mehrpreis zu vorgenannten Fensterpositionen:
Ausführung der Fenster in Widerstandsklasse RC3
Preis pro Fenster
Menge: 1,000 Psch

**01.6 Fenster: FE 02**
Einzelfenster, dreiteilig (oder 3 Einzelfenster gekoppelt)
2x Drehkippflügel (ca, 0,90 x 1,60)
und einer 2-flügeliegen Terrassentür mit Stulp, VSG Verglasung innen und außen, bodentief mit thermisch getrennter Schwelle und mit Bodeneinstandsprofil (ca. 6cm), ca. 1,95 x 2,35
Gesamtmaße: ca.3,75 x 2,35m/ bzw. 1,60m

Einbauort: EG- Strassenseite
Menge: 1,000 Stk

**01.7 Zulage Einbruchhemmung RC3**
Mehrpreis zu vorgenannten Fensterpositionen:
Ausführung der Fenster in Widerstandsklasse RC3
Preis pro Fenster
Menge: 1,000 Psch

**01.8 Fenster: FE 03**
Einzelfenster; zweiteilig mit  2x Drehkippflügel
Maße: ca.1,85 x 1,60 m

Einbauort: EG - Strassenseite
Menge: 3,000 Stk

**01.9 Zulage Einbruchhemmung RC3**
Mehrpreis zu vorgenannten Fensterpositionen:
Ausführung der Fenster in Widerstandsklasse RC3
Preis pro Fenster
Menge: 3,000 Psch

**01.10 Fenster: FE 04**
Einzelfenster; einteilig mit Kippflügel
Maße: ca.2,00 x 0,60 m

Einbauort: EG - Anbau
Menge: 2,000 Stk

**01.11 Zulage Einbruchhemmung RC3**
Mehrpreis zu vorgenannten Fensterpositionen:
Ausführung der Fenster in Widerstandsklasse RC3
Preis pro Fenster
Menge: 2,000 Psch

**01.12 Fenster: FE 05**
Einzelfenster, dreiteilig (oder 3 Einzelfenster gekoppelt)
4x Drehkippflügel, ca, 0,90 x 1,15
1x Drehkippflügel, ca, 1,00 x 1,50 (als Notausstieg)

Gesamtmaße: ca.4,65 x 1,15m/ bzw. 1,50m

Einbauort: EG - Rückseite
Menge: 1,000 Stk

**01.13 Zulage Einbruchhemmung RC3**
Mehrpreis zu vorgenannten Fensterpositionen:
Ausführung der Fenster in Widerstandsklasse RC3
Preis pro Fenster
Menge: 1,000 Psch

**01.14 Fenster: FE 06**
Einzelfenster; zweiteilig mit  2x Drehkippflügel
Maße: ca.1,80 x 1,15 m

Einbauort: EG - Rückseite
Menge: 1,000 Stk

**01.15 Zulage Einbruchhemmung RC3**
Mehrpreis zu vorgenannten Fensterpositionen:
Ausführung der Fenster in Widerstandsklasse RC3
Preis pro Fenster
Menge: 1,000 Psch

**01.16 Fenster: FE 07**
Einzelfenster; einteilig mit Dreh-/ Kippflügel
Maße: ca. 0,95 x 1,15 m

Einbauort: EG - Rückseite
Menge: 4,000 Stk

**01.17 Zulage Einbruchhemmung RC3**
Mehrpreis zu vorgenannten Fensterpositionen:
Ausführung der Fenster in Widerstandsklasse RC3
Preis pro Fenster
Menge: 4,000 Psch

**01.18 Fenster: FE 08**
Einzelfenster, fünfteilig (oder 5 Einzelfenster gekoppelt)
5x Drehkippflügel, ca, 0,95 x 1,15

Gesamtmaße: ca.4,65 x 1,15 m

Einbauort: EG - Rückseite
Menge: 1,000 Stk

**01.19 Zulage Einbruchhemmung RC3**
Mehrpreis zu vorgenannten Fensterpositionen:
Ausführung der Fenster in Widerstandsklasse RC3
Preis pro Fenster
Menge: 1,000 Psch

**01.20 Fenster: FE 09**
Einzelfenster, dreiteilig, 3x Drehkippflügel, ca, 0,95 x 1,15

Gesamtmaße: ca.2,85 x 1,15 m

Einbauort: EG - Rückseite
Menge: 1,000 Stk

**01.21 Zulage Einbruchhemmung RC3**
Mehrpreis zu vorgenannten Fensterpositionen:
Ausführung der Fenster in Widerstandsklasse RC3
Preis pro Fenster
Menge: 1,000 Psch

**01.22 Reviklappe Dach**
Einfache abschliessbare Revisionsklappe aus Holz (Schaltafel, o. ä.), mit einem Putzfähigem Untergrund, Klappe öffnet nach außen, keine Anforderungen an Wärme-/ Schall-/ Einbruchsschutz,
Befestigung in vorhandener Holzunterkonstruktion
Maße: ca.1,00 x 0,80 m

Einbauort: Giebel Dach
Menge: 1,000 Stk

**01.23 Fensterrahmenverbreiterung oben**
Holzfensterrahmenverbreiterung mit schraubbaren Dämmkern, bestehend aus

- beidseitige 9 mm Massivholzdecklage
- Dämmkern des Kernmaterials PET
- mittlere, zusätzliche flächige OSB / Holzwerkstoff Einlage
Stärke: 80mm
Höhe: ca 220mm
U-Wert: 0,40 W/m²K

Direkt mit dem Fenster kraftschlüssig verschraubt

Abrechnung nach m

Siehe Detail D_06

Einbauort: über allen Fenstern und Türen
Menge: 41,000 m

**01.24 Zulage Schallschutzklasse 2**
Mehrpreis zu vorgenannten Fensterpositionen:
Ausführung der Fenster in
Schallschutzklasse 2 (30 - 34 dB)
Preis pro Fenster
Menge: 11,000 Psch

**01.25 Zulage Fensterfalzlüfter, schalldämmend**
Außenluftdurchlass (ALD) als Nachströmöffnung:
Jeder Fensterflügel erhält ein Paar (Set) Fensterfalzlüfter der Firma Regel-Air, o.glw. (ausser Badfenster)
Leistungsgeprüft nach DIN EN 13141-1 und Fensterlüfter-Richtlinie LU-01/1 ift Rosenheim
Luftdurchlässigkeit nach DIN EN 1028 und DIN EN 12207: Klasse 3
Schlagregendicht nach DIN 12208 bis 600 Pa
Schallschutz im eingebauten Fenster: 41 dB

Fensterfalzlüfter Regel-air für alle Fensterflügel
1 Paar (Set)
Breite Einzellüfter: 125 mm
Luftregelung: automatisch, volumenstromabhängig
Einbauort: vorgefertige Montage im Blendrahmen
Menge: 22,000 Stk

**01.26 Zulage abschliessbare Fenstergriffe**
Mehrpreis zu den Fenstergriffen:
abschliessbare (einbruchshemmende) Schutzbeschläge nach DIN V ENV 1627-1630 (Secu 100) in Alu (passend zu den Fenstergriffen)
Menge: 32,000 Stk

**01.27 Eingangstür: HT 01**
Haustüranlage aus Holz, Einzelelement bestehend aus:
- 1-flügelige Haustür (Gangflügel, lichte Durchgangsbreite min 0,90 m),
- 1-flügeliger Standflügel
mit festverglasten Einsätzen 2 x VSG Glas 6 mm (innen und aussen), wie zeichnerisch dargestellt,
mit Beschlag aussen und Drücker innen (Innentüren und Fenster)
Beschlagtechnik mit Mehrfachverriegelung nach RC2, Schallschutz: RwP 32 dB, Klimaklasse II,
Schliessanlage erfolgt bauseits.
VSG Glas 6 mm innen und aussen,
Vorgesehen mit elektrischem Türöffner (Verkabelung bauseits),
mit Aluminiumschwelle und Bodeneinstandsprofil (FB-Aufbau ca. 60 mm)

Oberfläche deckend beschichtet, Farbton RAL 7012

Gesamtmaße: ca.1,85 x 2,35 m

Einbauort: EG - Strassenseite
Menge: 1,000 Stk

**01.28 Eingangstür: HT 02**
Eingangstür aus Holz:
1- flügelige, vollverglaste Eingangstür, wie zeichnerisch dargestellt,
mit Beschlag aussen und Drücker innen (Innentüren und Fenster)
Beschlagtechnik mit Mehrfachverriegelung nach RC2, Schallschutz: RwP 32 dB, Klimaklasse II,
Schliessanlage erfolgt bauseits.
VSG Glas 6 mm innen und aussen,
Vorgesehen mit elektrischem Türöffner (Verkabelung bauseits),
mit Aluminiumschwelle und Bodeneinstandsprofil (FB-Aufbau ca. 60 mm)

Oberfläche deckend beschichtet, Farbton RAL 7012

Gesamtmaße: ca.ca.1,00 x 2,35 m

Einbauort: EG - Strassenseite
Menge: 2,000 Stk

**01.29 Eingangstür: HT 03**
Nebentüranlage Einzelelement bestehend aus:
- 1-flügelige Haustür (lichte Durchgangsbreite min 0,90 m),
- 1-teiligem, klappbaren Oberlicht, 50cm hoch mit Oberlichtöffner und dezentem Gestänge auf dem Rahmen (zB.GEZE OL 90 N)

mit Beschlag aussen und Drücker innen (Innentüren und Fenster)
Beschlagtechnik mit Mehrfachverriegelung nach RC2, Schallschutz: RwP 32 dB, Klimaklasse II,
Schliessanlage erfolgt bauseits.

mit Aluminiumschwelle und Bodeneinstandsprofil (FB-Aufbau 60 mm).

Oberfläche deckend beschichtet, Farbton RAL 7012

Gesamtmaße ca. 1,01 x 2,50 m

Einbauort: EG
Menge: 2,000 Stk

**01.30 Eingangstür: HT 04**
Nebentüranlage Einzelelement bestehend aus:
- 2-flügelige Haustür, mit Gang-/ und Standflügel,
mit festverglasten Einsätzen 2 x VSG Glas 6 mm (innen und aussen), ca. 1,00 x 1,30m

mit Beschlag aussen und Drücker innen (Innentüren und Fenster)
Beschlagtechnik mit Mehrfachverriegelung nach RC2, Schallschutz: RwP 32 dB, Klimaklasse II,
Schliessanlage erfolgt bauseits.

mit Aluminiumschwelle und Bodeneinstandsprofil (FB-Aufbau 60 mm).

Oberfläche deckend beschichtet, Farbton RAL 7012

Gesamtmaße ca. 2,40 x 2,40 m

Einbauort: Anbau EG
Menge: 1,000 Stk

**01.31 Zulage für Zweifarbigkeit**
Zulage für Zweifarbigkeit aller Vorpositionen,

Mehrpreis zu vorgenannten Positionen:
Ausführung der Fenster und Eingangstüren 2-farbig:
aussen RAL 7012, innen RAL 9010, weiss / bzw. transparent lackiert
Menge: 1,000 Psch

**01.32 Zulage Schallschutz Haustüren: 39 dB**
Zulage zu vorg. Position:
erhöhter Schallschutz - RwP 39 dB
Schallschutzklasse 3 VDI
Menge: 1,000 Stk

**01.33 Zulage Ausführung in Lärche**
Mehrpreis zu vorgenannten Positionen:
Ausführung der Fenster und Hauseingangstüren in Holz Lärche
Menge: 1,000 Psch

### Titel 02 Fensterbänke

*Hinweis: Leistungsbeschreibung Fensterbänke "Kasten"*
Kastenfensterbank:
Umlaufende Holzeinfassung der Fenster / Türen
Eine innere Bekleidung von Fensterbank, Laibungen und Sturz, umlaufend als Brett, Materialstärke ca. 35-36 mm  aus Brettschichtholz (2 Lagen), mit Gehrungsschnitten, Anschluss zur Wand mit vorkomprimiertem Fugendichtband.

Befestigung am Fenster -/ und Türrahmen und
- seitlich am Mauerwerk
- unten in den Falz des Fensters geschoben und am
  Mauerwerk
- oben an den Stürzen; dort muss mit einer
  Unterkonstruktion aus Latten ca. 5-6cm ein
  höhengleicher Abschluss wie die abgehängte Decke
  hergestellt werden.

Der Kasten hat einen Überstand von 10mm zum Innenputz.

Aussenkanten des fertigen "Kasten" 3mm gefast.

Ausladung / Tiefe: ca. 32cm

Das Angebot versteht sich incl. aller Nebenleistungen

Abrechnung per Meter
Anzahl der Fenster: 11 Stück
Anzahl der Türen: 5 Stück

**02.1 Innenfensterbänke - farbig beschichtet**
*** Grundposition ZZ 1.0
Umlaufende Bekleidung Fenster "Holzkasten", wie in Leistungsbeschreibung Fensterbänke beschrieben,
Laubsperrholz (Multiplex) S-Box Color Birke europäisch TransColor A/A lackiert
EN 636-2 13-fach E1
Farbig gebeizte Oberfläche, transparent lackiert, Holzstruktur durchscheinend, beidseitig flickenfrei
Schnittkanten im Sichtbereich "vorne" mit 2x Hartwachsöl behandelt (mit Zwischenschliff)

Farbe nach Wahl des Architekten (hellgrau)
.......................................................
angebotenes Fabrikat (vom Bieter einztutragen)
Menge: 120,000 m

**02.2 Innenfensterbänke - lasiert**
*** Wahlposition ZZ 1.1
Umlaufende Bekleidung Fenster "Holzkasten", wie in Leistungsbeschreibung Fensterbänke beschrieben,

jedoch

finnisches Birken-Sperrholz, durchgehend Birke, Verleimung EN 314/Klasse 3 (exterieur)

VS: gezogenes und zwecksortiertes Deckfurnier,
RS: Qualität BB (Pfropfen sind erlaubt) mittig gestoßenes Deckfurnier,

beidseitig mit Spezialfarbe auf Wasserbasis lasiert und mit einem farblosen Melaminharzfilm 120 gr/qm beschichtet.

Schnittkanten im Sichtbereich "vorne" mit 2x Hartwachsöl behandelt (mit Zwischenschliff)

Farbe nach Wahl des Architekten (hellgrau)
.......................................................
angebotenes Fabrikat (vom Bieter einztutragen)
Menge: 1,000 m

**02.3 Fensterbänke aussen - Zinkblech**
Sohlbankabdeckung aus Zinkblech der Fenster, vorne Rundwulst, am Fenster aufgekantet und in die Nut des Fensters eingeführt, sicher befestigt, 2 seitliche Aufkantungen 2 cm, dauerelastisch verfugt, Zuschnitt 6-teilig, 33,3 cm, Untergrund Dämmkeil Mauerwerk, bzw Holzbau

13 Fenster
Menge: 34,000 m

### Titel 04 Jalousien, Raffstores

*Hinweis: Leistungsbeschreibung Jalousien/ Raffstores*
Fenster-System-Raffstoren - FSR PL (E 80 A6 S)

Zur Ausführung kommen Fenster-System-Raffstoren mit eingeputzter Blende, Fabrikat WAREMA, FSR P (E 80 A6 S) oder Fenster-System-Raffstoren mit mindestens gleichwertigen technischen Ausstattungsmerkmalen.

Angebotenes Fabrikat: ____________________

Angebotener Typ: ____________________

Der Raffstore muss für die Integration in ein bauseitiges Wärmedämmverbundsystem geeignet sein. Die Blende ist mit Putzträgerplatte zum späteren Einputzen vorzurüsten.

Um den Verschleiß an den Raffstoren über die Gewährleistungsfrist hinaus einzugrenzen werden folgende Forderungen zwingend vorgeschrieben:

Sämtliche Stanzungen in den Lamellen sind mit Schutzösen zu versehen. Um den einwandfreien Lauf der Lamellen auch bei Wärmebewegungen der Fassade und der Lamellen zu gewährleisten müssen die Führungsprofile mindestens 25 mm tief sein. Die Oberschiene ist aus stranggepresstem Aluminium (kein Zink- oder Aluminium-Blech) vorzusehen.

Die angebotenen Raffstoren müssen die Lebensdauerklasse 3 nach DIN EN 13659:2009-01 - Abschlüsse außen - erfüllen.

Um eine bessere Kräfteverteilung zu erreichen sind die Motoren als Mittelmotoren mit angeflanschtem Planetengetriebe und beidseitigem Wellenabgang auszuführen. Außerdem vereinfacht sich dadurch das Ankuppeln von Behängen bei einer nachträglichen Raumaufteilung.

1. Blende - gekantete Ausführung
Blende aus gekantetem Aluminium, 2 mm stark, freitragend auf den Führungsschienen befestigt, Blendenhöhe wahlweise 210, 240, 270 oder 300 mm. Frontseitig auf der Blende aufgebrachte Putzträgerplatte aus 8 mm Polystyrol.
Die vordere Blendenkantung zur Aufnahme des Putzes/ WDVS ist 20 mm tief.
Blende mit variabler Rückkantung (13-48 mm). Raffstorenträger müssen mit einer körperschallentkoppelten Zwischenlage ausgeführt werden, um Vibrationseinleitungen in den Fassadenputz zu verhindern.

Benötigte Rückkantung: 20 mm
Die maximale Einzellänge ohne Stoßverbindung beträgt 4000 mm.

2. Oberschiene
59 mm breit, 51 mm hoch, aus 1,5 mm starkem, stranggepresstem Aluminiumprofil ohne Oberflächenbehandlung (kein rollgeformtes Aluminium-Band oder verzinkte Stahlbänder). Aus optischen Gründen muss die Oberschiene nach unten geschlossen ausgeführt werden. Weiterhin ist hierdurch ein Verschieben oder Wandern der Einbauteile ausgeschlossen. Wendewelle aus verzinktem Vierkant-Stahlrohr. Wartungsfreie, gekapselte, teflonhaltige Lager mit Wenderolle und Bandspule aus Kunststoff, Segmentwendung zur Verhinderung der selbsttätigen Verstellung der Lamellen.

3. Lamellen
80 mm breit, konkav-konvex-gewölbt, beidseitig randgebördelt, aus speziallegiertem, mit lichtechtem Lack im Spezialverfahren korrosionsbeständig einbrennlackiertem Aluminium. Sämtliche Stanzungen in den Lamellen sind mit schwarzen Schutzösen zur Führung der Aufzugsbänder (Verminderung des Abriebes) und zur Befestigung der Stege der Leiterkordel versehen.
Bei einer Elementhöhe von 2680 mm muss das Raffstorepaket komplett in eine Blendenhöhe von 240 mm eingefahren werden können.

Der Raffstore fährt mit nach außen geschlossenen Lamellen tief und mit nach innen geschlossenen Lamellen hoch.

4. Leiterkordel
Polyester-Leiterkordel, mit Kevlar-Einlage, schwarz, in schwerer Sonderausführung, mit Doppelstegen. Jede Lamelle wird am oberen Steg der Leiterkordel befestigt.

5. Aufzugsbänder
Spezialbeschichtetes Polyesterband, 6 mm breit, schwarz, in witterungsbeständiger Ausführung, dehnungs- und schrumpfarm, bruch- und knickfest. Das Aufzugsband wird durch nur 5 x 8 mm Öffnungen in den Schutzösen des Aufzugsbandes geführt, wodurch der Lichteinfall in den Innenraum im Bereich der Schutzösen des Aufzugsbandes auf ein Minimum reduziert wird. Größere Stanzungen für Aufzugsband sind nicht zulässig.

6. Unterschiene
80 mm breit, 15 mm hoch, aus stranggepresstem Aluminiumprofil, mit schwarzen Endkappen aus Kunststoff. In den Endkappen sind verschiebbare Führungsnippel mit Hinterschnitt, um ein Aushängen des Behanges zu verhindern.
Um ausreichende Torsionssteifigkeit zu gewährleisten sind nicht geschlossene Unterschienenprofile bzw. ein Verschließen durch eine aufgeclipste Lamelle nicht zulässig.

7. Seitliche Führung
A6 = Seitliche Führung durch schwarze Führungsnippel aus glasfaserverstärktem Polyamid, schlagfest über 2 Ultraschallverschweißungen mit den Lamellen verbunden. Bei der Anbindung des Führungsnippels auf der Lamellenoberseite muss eine umlaufende Mindestüberlappung von 1 mm gegeben sein. Zudem müssen die Führungsnippel flächenbündig in der Lamellenoberseite eingelassen sein. Geklippte sowie Druckguss-Führungsnippel sind aufgrund einer erhöhten Gefahr des Ausreißens - Druckguss-Führungsnippel zusätzlich aufgrund einer zu hohen Geräuschentwicklung - ausgeschlossen. Lamellen wechselseitig genippelt, sowie frontseitig einputzbares Führungsprofil, mit Einlegeprofil aus 2-Komponenten-Kunststoff zur Geräuschdämmung. Das durchgehende Führungsprofil, pulverbeschichtet, mit wasserableitendem Endverschluss, wird direkt auf dem Fenster befestigt.

8. Antrieb
Verdeckt eingebauter, 230V-Mittelmotor, Schutzart IP 54, mit angeflanschtem Planetengetriebe und beidseitigem Wellenabgang, eingebauten Endschaltern und Thermoschutzschalter. Es sind generell Motore mit einstellbaren oberen und unteren Endschaltern einzusetzen.

9. Bedienung
Hoch- und Tieffahren der Raffstoren durch Bedienung eines Bedienschalters. Wenden der Lamellen durch leichtes Antippen der jeweiligen Richtung. Bei Erreichen der oberen oder unteren Endlage bewirken die im Motor eingebauten Endschalter das automatische Abschalten des Antriebes.

10. Oberflächenbehandlung
Die sichtbaren Aluminiumteile sind in den Pulverfarben gemäß WAREMA Farbwelt pulverbeschichtet. Die Pulverfarben stehen in bis zu 5 unterschiedlichen Oberflächenqualitäten zur Verfügung.
Die Pulverbeschichtung ist mit einem Polyesterpulver in einer Schichtdicke von 60 - 120 my auszuführen. Die Vorbehandlung muss chromfrei im No-Rinse-Verfahren nach Qualitätsrichtlinie GSB AL 631 erfolgen.

Ausführung in RAL 7012
11. Befestigung
Bei Befestigung der Raffstoren auf Mauerwerk / Holzfensterrahmenverbreiterung mit Wärmedämm-Verbundsystem müssen fischer Thermax-Dübel eingesetzt werden, die für das Gewicht und die auftretenden Kräfte der Raffstoren-Anlagen dimensioniert sind. Die Verarbeitungsrichtlinien des Herstellers sind zu beachten.
Einheit: Stück

**04.1 Raffstore: FE 01**
Raffstore/ Jalousie für Fenster nach Herstelleranleitung liefern und fachgerecht montieren.

Gesamtmaß: ca. 3,75 x 1,60 m

Einbauort: EG
Menge: 1,000 Stk

**04.2 Raffstore: FE 02**
Raffstore/ Jalousie für Fenster nach Herstelleranleitung liefern und fachgerecht montieren.

Da hier durch die Fenstergeometrie ein Einzelteil nicht realisierbar ist, sind hier 3 Einzelelemente mit den dazugehörenden Schienen anzubieten, der Preis gilt für alle Elemente!

Gesamtmaß: ca. 3,75 x 1,60 / 2,35 m

Einbauort: EG - Strassenseite
Menge: 1,000 Stk

**04.3 Raffstore: FE 03**
Raffstore/ Jalousie für Fenster nach Herstelleranleitung liefern und fachgerecht montieren.

Gesamtmaß: ca. 1,85 x 1,60 m

Einbauort: EG
Menge: 3,000 Stk

**04.4 Raffstore: FE 05**
Raffstore/ Jalousie für Fenster nach Herstelleranleitung liefern und fachgerecht montieren.

Da hier durch die Fenstergeometrie ein Einzelteil nicht realisierbar ist, sind hier 3 Einzelelemente mit den dazugehörenden Schienen anzubieten, der Preis gilt für alle Elemente!

Gesamtmaß: ca. 4,65 x 1,15 / 1,60 m

Einbauort: EG - Rückseite
Menge: 1,000 Stk

**04.5 Raffstore: FE 08**
Raffstore/ Jalousie für Fenster nach Herstelleranleitung liefern und fachgerecht montieren.

Gesamtmaß: ca. 4,65 x 1,15 m

Einbauort: EG - Rückseite
Menge: 1,000 Stk

**04.6 Raffstore: FE 09**
Raffstore/ Jalousie für Fenster nach Herstelleranleitung liefern und fachgerecht montieren.

Gesamtmaß: ca. 2,85 x 1,15 m

Einbauort: EG - Rückseite
Menge: 1,000 Stk

### Titel 09 Stundenlohnarbeiten

*Hinweis: Stundenlohnarbeiten - Vorbemerkungen*
Stundenlohnarbeiten werden nur vergütet, wenn sie als
solche vor ihrem Beginn ausdrücklich vereinbart worden
sind.
Sie sind dem Auftraggeber/ Bauleitung vor Beginn der
Ausführung anzuzeigen.
Stundenlohnnachweise (Stundenlohnzettel) sind
werktäglich zu erfassen und alsbald nach Abschluss der
Stundenlohnarbeiten, längstens jedoch in wochenweisen
Abständen schriftlich einzureichen.

**09.1 Stundenlohn Facharbeiter**
Bedarfsposition: Stundenlohn Facharbeiter
Stundenlohnarbeiten für nicht in den Einzelpositionenen enthaltene Leistungen. Ausführung nur auf ausdrückliche Anweisung der Bauleitung.
Menge: 10,000 Std

**09.2 Stundenlohn Bauhelfer**
Bedarfsposition: Stundenlohn Bauhelfer
Stundenlohnarbeiten für nicht in den Einzelpositionenen enthaltene Leistungen. Ausführung nur auf ausdrückliche Anweisung der Bauleitung.
Menge: 10,000 Std
